# Chimenea individual de pared simple de acero vitrificado

- Propiedad del archivo: CYPE INGENIEROS, S.A.
- Formato: FIEBDC-3/2002
- Divisa: EUR
- Costes indirectos: 3.00 %
- IVA: 21.00 %

## I Instalaciones

### IC Calefacción, refrigeración, climatización y A.C.S.

#### ICO Sistemas de evacuación de los productos de la combustión

**ICO102** m Chimenea individual de pared simple de acero vitrificado.
Chimenea modular metálica, formada por tubo de pared simple de chapa de acero con recubrimiento de esmalte negro vitrificado, gama Deko Pellets Classic, "DINAK", de 80 mm de diámetro interior y 0,8 mm de espesor, para unión machihembrada con junta de estanqueidad de silicona, presión de trabajo de hasta 200 Pa, para evacuación de los productos de la combustión de la estufa o el cassette insertable, a pellets. Incluso accesorios, piezas especiales, módulos finales y material auxiliar para montaje y sujeción a la obra.
Incluye: Replanteo. Presentación de tubos, accesorios, piezas especiales y módulos finales. Fijación del material auxiliar para montaje y sujeción a la obra. Montaje. Conexionado y comprobación de su correcto funcionamiento. Realización de pruebas de servicio.
Criterio de medición de proyecto: Longitud medida desde el arranque de la chimenea hasta la parte superior del módulo final, según documentación gráfica de Proyecto.
Criterio de medición de obra: Se medirá, desde el arranque de la chimenea hasta la parte superior del módulo final, la longitud realmente ejecutada según especificaciones de Proyecto.

| Código | Ud | Descripción | Rendimiento | Precio | Importe |
|---|---|---|---|---|---|
| mt20din151c | Ud | Material auxiliar para montaje y sujeción a la obra de los tubos de pared simple de chapa de acero, gama Deko Pellets Classic, "DINAK", de 80 mm de diámetro interior. (material) | 1.000 | 2.09 | 2.09 |
| mt20din150cp | m | Tubo de pared simple de chapa de acero con recubrimiento de esmalte negro vitrificado, gama Deko Pellets Classic, "DINAK", de 80 mm de diámetro interior y 0,8 mm de espesor, para unión machihembrada con junta de estanqueidad de silicona, presión de trabajo de hasta 200 Pa, según UNE-EN 1856-2, con el precio incrementado el 75% en concepto de accesorios, piezas especiales y módulos finales. (material) | 1.000 | 60.94 | 60.94 |
| mo004 | h | Oficial 1ª calefactor. (mano de obra) | 0.270 | 23.74 | 6.41 |
| mo103 | h | Ayudante calefactor. (mano de obra) | 0.270 | 21.90 | 5.91 |
| % | % | Costes directos complementarios | 2 % | 75.35 | 1.51 |
|  |  | Costes directos |  |  | 76.86 |
